# Conduit d'évacuation des produits de la combustion, à paroi simple de tôle d'acier, modèle BL ENAMEL CLASSIC "NEGARRA", de 100 mm de diamètre intérieur, pour chaudière sur pied à bois ou à charbon

- Propriété du fichier: CYPE INGENIEROS, S.A.
- Format: FIEBDC-3/2002
- Devise: EUR
- Coûts indirects: 3.00 %
- Frais généraux: 13.00 %
- Bénéfice: 6.00 %
- TVA: 20.00 %

**TCV020** m Conduit d'évacuation des produits de la combustion, à paroi simple de tôle d'acier, modèle BL ENAMEL CLASSIC "NEGARRA", de 100 mm de diamètre intérieur, pour chaudière sur pied à bois ou à charbon.
Conduit d'évacuation des produits de la combustion, constitué de tube à paroi simple de tôle d'acier avec recouvrement d'émail noir vitrifié, modèle BL ENAMEL CLASSIC "NEGARRA", de 100 mm de diamètre intérieur, température de travail jusqu'à 600°C, pour chaudière sur pied à bois ou charbon. Comprend les tés, les coudes, les adaptateurs, les colliers, les supports muraux, les déflecteurs et les autres accessoires nécessaires. Totalement monté, connecté et testé.
Inclut: Implantation et tracé du conduit. Présentation des tubes et des accessoires. Montage de la conduite. Fixation de la conduite au mur.
Critère pour le métré: Longueur mesurée du départ du conduit jusqu'à la partie supérieure du déflecteur, selon documentation graphique du Projet.
Critère pour le mémoire: On mesurera, du départ du conduit jusqu'à la partie supérieure du déflecteur, la longueur réellement exécutée selon les spécifications du Projet.

| Code | U | Désignation | Quantité | Prix | Montant |
|---|---|---|---|---|---|
| mt20chn041g | U | Matériau auxiliaire pour montage et fixation à l'ouvrage des conduits à paroi simple de tôle d'acier, modèle BL ENAMEL CLASSIC "NEGARRA", de 100 mm de diamètre intérieur. (matériau) | 1.000 | 1.20 | 1.20 |
| mt20chn040gc | m | Tube à paroi simple de tôle d'acier avec recouvrement d'émail noir vitrifié, modèle BL ENAMEL CLASSIC "NEGARRA", de 100 mm de diamètre intérieur, température de travail jusqu'à 600°C, pour assemblage par emboîtement, avec le prix augmenté de 10% pour cause d'accessoires, pièces spéciales et déflecteurs. (matériau) | 1.000 | 16.49 | 16.49 |
| mo004 | h | Compagnon professionnel III/CP2 chauffagiste. (main-d'œuvre) | 0.380 | 26.37 | 10.02 |
| mo103 | h | Ouvrier professionnel II/OP chauffagiste. (main-d'œuvre) | 0.380 | 22.62 | 8.60 |
| % | % | Frais de chantier des unités d'ouvrage | 2 % | 36.31 | 0.73 |
|  |  | Coûts directs |  |  | 37.04 |
