# Cheminée modulaire métallique

- Propriété du fichier: CYPE INGENIEROS, S.A.
- Format: FIEBDC-3/2002
- Devise: EUR
- Coûts indirects: 3.00 %
- Frais généraux: 13.00 %
- Bénéfice: 6.00 %
- TVA: 20.00 %

**TCV050** m Cheminée modulaire métallique, à double paroi, modèle MD ALU PLUS "NEGARRA", paroi intérieure d'acier inoxydable AISI 316L de 125 mm de diamètre et paroi extérieure d'acier aluminisé, avec isolation entre parois avec un matelas de fibre céramique de haute densité de 25 mm d'épaisseur, installée dans l'intérieur du bâtiment, pour foyer ou poêle à bois, à charbon ou à granulés.
Cheminée individuelle modulaire métallique, constituée d'un tube à double paroi, modèle MD ALU PLUS "NEGARRA", composé de paroi intérieure d'acier inoxydable AISI 316L de 125 mm de diamètre et paroi extérieure d'acier aluminisé, avec isolation entre parois avec un matelas de fibre céramique de haute densité de 25 mm d'épaisseur, température de travail de 400°C et pointes de température jusqu'à 1000°C, pression de travail allant jusqu'à 200 Pa, installée dans l'intérieur du bâtiment, pour l'évacuation des produits de la combustion du foyer ou du poêle à bois, à charbon ou à granulés. Comprend les tés, les coudes, les adaptateurs, les colliers, les supports muraux, les modules finaux et les autres accessoires nécessaires. Totalement montée, connectée et testée.
Inclut: Implantation et tracé de la cheminée. Présentation des tubes et des accessoires. Montage de la cheminée. Fixation de la cheminée au mur.
Critère pour le métré: Longueur mesurée du départ du conduit jusqu'à la partie supérieure du déflecteur, selon documentation graphique du Projet.
Critère pour le mémoire: On mesurera, du départ du conduit jusqu'à la partie supérieure du module final, la longueur réellement exécutée selon les spécifications du Projet.

| Code | U | Désignation | Quantité | Prix | Montant |
|---|---|---|---|---|---|
| mt20cmn126g | U | Matériau auxiliaire pour montage et fixation à l'ouvrage des tubes à double paroi, modèle MD ALU PLUS "NEGARRA", de 125 mm de diamètre intérieur. (matériau) | 1.000 | 0.14 | 0.14 |
| mt20cmn125gc | m | Tube à double paroi, modèle MD ALU PLUS "NEGARRA", composé de paroi intérieure d'acier inoxydable AISI 316L de 125 mm de diamètre et paroi extérieure d'acier aluminisé, avec isolation entre parois avec un matelas de fibre céramique de haute densité de 25 mm d'épaisseur, température de travail de 400°C et pointes de température jusqu'à 1000°C, pression de travail allant jusqu'à 200 Pa, selon NF EN 1856-1, avec le prix augmenté de 10% pour cause d'accessoires, pièces spéciales et modules finaux. (matériau) | 1.000 | 60.03 | 60.03 |
| mo004 | h | Compagnon professionnel III/CP2 chauffagiste. (main-d'œuvre) | 0.380 | 26.37 | 10.02 |
| mo103 | h | Ouvrier professionnel II/OP chauffagiste. (main-d'œuvre) | 0.380 | 22.62 | 8.60 |
| % | % | Frais de chantier des unités d'ouvrage | 2 % | 78.79 | 1.58 |
|  |  | Coûts directs |  |  | 80.37 |
