# Extracteur aérateur avec chapeau dynamique, d'aluminium (Dureté H-24), pour conduit de sortie de 250 mm de diamètre extérieur, pour ventilation de cuisines. Comprend les éléments de fixation

- Propriété du fichier: CYPE INGENIEROS, S.A.
- Format: FIEBDC-3/2002
- Devise: EUR
- Coûts indirects: 3.00 %
- Frais généraux: 13.00 %
- Bénéfice: 6.00 %
- TVA: 20.00 %

**TVV020** U Extracteur aérateur avec chapeau dynamique, d'aluminium (Dureté H-24), pour conduit de sortie de 250 mm de diamètre extérieur, pour ventilation de cuisines. Comprend les éléments de fixation.
Extracteur aérateur avec chapeau dynamique, d'aluminium (Dureté H-24), pour conduit de sortie de 250 mm de diamètre extérieur, pour ventilation de cuisines. Comprend les éléments de fixation.
Inclut: Implantation. Montage. Mise en place et fixation.
Critère pour le métré: Nombre d'unités prévues, selon documentation graphique du Projet.
Critère pour le mémoire: On mesurera le nombre d'unités réellement exécutées selon les spécifications du Projet.

| Code | U | Désignation | Quantité | Prix | Montant |
|---|---|---|---|---|---|
| mt42cvc010a | U | Extracteur aérateur avec chapeau dynamique, d'aluminium (Dureté H-24), pour conduit de sortie de 250 mm de diamètre extérieur, avec éléments de fixation. (matériau) | 1.000 | 168.78 | 168.78 |
| mo011 | h | Compagnon professionnel III/CP2 monteur. (main-d'œuvre) | 0.165 | 26.37 | 4.35 |
| mo080 | h | Ouvrier professionnel II/OP monteur. (main-d'œuvre) | 0.083 | 22.65 | 1.88 |
| % | % | Frais de chantier des unités d'ouvrage | 2 % | 175.01 | 3.50 |
|  |  | Coûts directs |  |  | 178.51 |
